# Feuerwehrgerätehaus NW-LSP
Angebotsaufforderung (GAEB DA XML 3.2, DA83)
Währung: EUR
Erstellt mit: G&W CALIFORNIA PRO, CALIFORNIA PRO V12.2.06, 12.06.2026

## Fassade
Datum: 12.06.2026

*Hinweis: Allgemeine Beschreibung*
Allgemeine Beschreibung

Bei dem zu bekleidenden Gebäudeteil handelt es sich um die Fahrzeughalle des Feuerwehrgerätehauses.

Gebäudeabmessungen:
Länge ca. 30 m
Breite ca. 15 m
Höhe ca. 7 m

Die Fahrzeughalle ist zum Zeitpunkt der Ausführung allseitig mit einem freistehenden Arbeits- u. Schutzgerüst versehen (bauseitige Leistung).

Zugang und Materialtransport erfolgt über das Baugelände (Feuerwehrhof auf der Südseite) über vorh. Fassadengerüste, eine Gerüsttreppe befindet sich auf der Südseite.

*Hinweis: Regelung zur Planübergabe*
Regelung zur Planübergabe

1.  Übergabe der bauherrenseitigen Ausführungszeichnungen an den  Auftragnehmer:
    - erfolgt im PDF-Format.
    - Übergabe digital

2.  Übergabe von Dokumentationsunterlagen durch den Auftragnehmer nach
  Fertigstellung des betreffenden Gewerks, 2-fach in Papier und elektronisch

*Hinweis: Anlagenverzeichnis*
Anlagenverzeichnis

Anlage-Nr.  Bezeichnung  Planformat

01  Lageplan  A3

02  Fassaden-Ansichten  A3

03  Detail Sockel Fahrzeughalle  A3

04  Detail Ausgang Fahrzeughalle  A3

05  Skizze Fassadenleiter  A4

06  Skizze  Fassadenanschluss ü. Torportalen  A4

*Hinweis: ZTV Faserzement Fassadentafeln mit mechanisch bearbeiteter Oberfläche*
ZTV (Zusätzliche Technische Vertragsbedingungen)
Faserzement Fassadentafeln mit mechanisch bearbeiteter Oberfläche

Übersicht der Vertragsbestandteile in jeweils gültiger Ausgabe (Auszug)

- VOB Teil A, Teil B, Teil C unter besonderer Berücksichtigung der ATV DIN 18351 Fassadenarbeiten und DIN 18516-1 Außenwandbekleidungen, hinterlüftet
- DIN 4102-1 Brandverhalten von Baustoffen und Bauteilen -Teil 1: Baustoffe; Begriffe, Anforderungen und Prüfungen
- DIN 4108-3 Wärmeschutz und Energie-Einsparung in Gebäuden -Teil 3: Klimabedingte Feuchteschutz-Anforderungen, Berechnungsverfahren und Hinweise für Planung und Ausführung
- DIN 4108-10 Wärmeschutz und Energie-Einsparung in Gebäuden - Teil 10: Anwendungsbezogene Anforderungen an Wärmedämmstoffe - Werkmäßig hergestellte Wärmedämmstoffe
- DIN 4109 Schallschutz im Hochbau; Anforderungen und Nachweise
- DIN 18202 Toleranzen im Hochbau-Bauwerke
- DIN 68800-1, -2, -3 und -4 Holzschutz im Hochbau
- DIN EN 485-2 Aluminium und Aluminiumlegierungen - Bänder, Bleche, Platten - Teil 2: Mechanische Eigenschaften
- DIN EN 1990 - Eurocode - Grundlagen der Tragwerksplanung
- DIN EN 1990/NA - Eurocode/NA - Grundlagen der Tragwerksplanung
- DIN EN 1991-1-4 Einwirkungen auf Tragwerke - Teil 1-4: Allgemeine Einwirkungen - Windlasten
- DIN EN 1991-1-4/NA - Nationaler Anhang, Eurocode 1/NA Einwirkungen auf Tragwerke - Teil 1-4: Allgemeine Einwirkungen - Windlasten
- DIN EN 1999-1-1 Eurocode 9 Bemessung und Konstruktion von Aluminiumtragwerken - Teil 1-1: Allgemeine Bemessungsregeln
- DIN EN 1999-1-1/NA- Nationaler Anhang, Eurocode 9/NA Bemessung und Konstruktion von Aluminiumtragwerken - Teil 1-1: Allgemeine Bemessungsregeln
- DIN EN 12467 Faserzementtafeln- Produktspezifikationen und Prüfverfahren
- DIN EN 13501-1 Klassifizierung von Bauprodukten und Bauarten zu ihrem Brandverhalten - Teil 1: Klassifizierung mit den Ergebnissen aus den Prüfungen zum Brandverhalten von Bauprodukten
- DIN EN 13162 Wärmedämmstoffe für Gebäude - Werkmäßig hergestellte Produkte aus Mineralwolle
- DIN EN 14081-1 Holzbauwerke - Nach Festigkeit sortiertes Bauholz für tragende Zwecke mit rechteckigem Querschnitt - Teil 1: Allgemeine Anforderungen
- DIN EN 62305-3 Blitzschutz - Teil 3 Schutz von baulichen Anlagen und Personen
- GebäudeEnergieGesetz -GEG-
- Fachregeln für Außenwandbekleidungen mit ebenen Faserzement-Platten, Zentralverband des Dachdeckerhandwerks e.V.
- Leistungserklärung gemäß Bau PVO EU 305/2011
- Bauaufsichtliche Verwendbarkeitsnachweise für Faserzement-Fassadentafeln nach DIN EN 12467
- Umweltproduktdeklaration EPD des Bauproduktes
- Baustellenverordnung -BaustellV-
- Unfallverhütungsvorschriften der Berufsgenossenschaft
- Planungsgrundlagen des Herstellers der Fassadentafel
- Standsicherheitsnachweis/statische Berechnungen
- Verlegeanleitungen der Hersteller von Zubehörmaterialien

Technische Vorbemerkungen
Die nachfolgend beschriebenen Punkte/Anforderungen sind in die Einheitspreise der Positionen einzukalkulieren:

- Es sind nur langsam laufende, staubarm arbeitende Bearbeitungsgeräte zu verwenden.
- Sichtbare Teile aus Aluminium müssen für den Einsatz an Fassaden beschichtet sein. Blankes Aluminium kann sich ungleichmäßig verfärben bzw. störende Verunreinigungen am Bekleidungsmaterial verursachen.
- Das Material ist bis zur Verwendung gegen Witterungseinflüsse zu schützen.
- Vor dem Abbau der Rüstung sind arbeitsbedingte Verschmutzungen von den bekleideten Flächen zu entfernen, ggf. abzuwaschen.
- Alle Angaben zur Bemessung der Unterkonstruktion einschließlich der Verankerung am Untergrund sind Richtwerte; die Standsicherheit der Außenwandbekleidung muss nachgewiesen werden.
- Für Gebäude mit vorgehängten hinterlüfteten Fassaden (VHF) dürfen reduzierte Windlasten für die Fassadentafeln angesetzt werden, wenn die Außenwandbekleidung als winddurchlässig gilt (gemäß DIN 18516-1 und DIN EN 1991-1-4/NA).
- Alle Positionen beinhalten die Lieferung der beschriebenen bzw. zur Ausführung der Leistung erforderlichen Materialien und deren Verlegung bzw. Montage.

### 01 Fassade

#### 01.01 Baustelleneinrichtung, Statischer Nachweis

*Hinweis: Hinweis*
Hinweis:
Baustrom und Bauwasser werden den Firmen kostenfrei vom AG zur Verfügung gestellt, ebenso eine Baustellentoilette (Dixi o.ä.) auf dem Gelände.

**01.01.0001 Baustelleneinrichtung**
Baustelleneinrichtung für sämtliche in der Leistungsbeschreibung aufgeführten Leistungen einrichten, vorhalten, räumen.
Die Baustelleneinrichtung beinhaltet weiterhin:
1.  Alle zur Durchführung der Arbeiten notwendigen Geräte, Werkzeuge,
  Vorrichtungen, z.B. auch Geräte zum Transport auf die Dachfläche mittels
  Dachdeckeraufzug, elektrischen Seilwinden etc.
2.  Abfallcontainer für alle anfallenden Materialien getrennt nach Art der
  Entsorgung.
3.  Verlängerungen (Kabeltrommeln) ab Baustromverteiler.
4.  Material- und Werkstattcontainer (falls erforderlich)
Menge: 1,000 psch

**01.01.0002 Statische Nachweise, Verlegepläne**
Statische Nachweise, Verlegepläne
Aufstellen einer prüffähigen Fassadenstatik. Diese beinhaltet die Verankerung, die Unterkonstruktion, sowie  die statische Berechnung der Faserzement Fassadentafeln und deren Befestigungsmittel.
Zusätzlich sind die erforderlichen Raster-, Montage- und Dübelsetzpläne anzufertigen und zur Freigabe vorzulegen, außerdem Detailpläne für die verschiedenen Anschlusssituationen der Einzelpositionen und die Ermittlung der zulässigen Dübelbelastungswerte entsprechend der bauaufsichtlichen Verwendbarkeitsnachweise.
Menge: 1,000 psch

#### 01.02 Unterkonstruktion

**01.02.0001 Metall-Unterkonstruktion**
Metall-Unterkonstruktion (Aluminium, feuerverzinkte oder nicht rostende Stähle), dreidimensional justierbar, berechenbar/prüffähig, für eine planeben verlegte vorgehängte hinterlüftete Fassadenbekleidung mit großformatigen Faserzement Fassadentafeln, bestehend aus vertikal anzuordnenden Tragprofilen, die mit Fest- und Gleitpunkten auf dem tragfähigen Untergrund befestigt werden, Tragprofil am Tafelstoß mindestens 110 mm breit.
Die Verankerung der Wandhalter erfolgt nach statischen Erfordernissen mit bauaufsichtlich zugelassenen/bewerteten Schraube-Dübel-Kombinationen oder Ankern.
Wanduntergrund: Stahlbeton
Dicke: 24 cm
Der Abstand von Vorderkante Wand bis Vorderkante Unterkonstruktion beträgt ca. 120 mm.
Tragprofile sind mit werksseitig UV-beständigen und witterungsbeständigen schwarz beschichteten Sichtflächen (vertikale Schattenfugen) zu verwenden.
Menge: 375,000 m2

**01.02.0002 Thermisches Trennelement unter Wand- und Deckenhaltern**
Thermisches Trennelement unter Wand- und Deckenhaltern
Unterlegen der Wandhalter mit thermischen Trennelementen ≥ 6 mm dick, Wärmeleitfähigkeit ≤ 0,1 W/(mK), B1 nach DIN 4102.
Menge: 375,000 m²

**01.02.0003 Fassadenabschluss unten aus Alu-Lüftungsprofil**
Fassadenabschluss unten aus Alu-Lüftungsprofil
Unterer Fassadenabschluss aus einem 1x gekanteten Aluminiumlochblech d = 1,0 mm, dauerhaft witterungsbeständig, schwarz beschichtet. Auf eine Entkoppelung zur Metall-UK und einen ausreichenden Belüftungsquerschnitt von mindestens 50 cm²/m nach DIN 18516-1 ist zu achten.
Abwicklung Aluminiumlochblech: ca. 120 mm
Menge: 56,000 m

**01.02.0004 Fassadenabschluss oben mit Alu-Lüftungsprofil**
Fassadenabschluss oben mit Alu-Lüftungsprofil
Oberer Fassadenabschluss, bestehend aus einem Alu-Lüftungsprofil, dauerhaft witterungsbeständig, schwarz beschichtet, Abmessungen entsprechend Abstand von Vorderkante Wand bis Vorderkante Unterkonstruktion, an der Unterkonstruktion befestigt.
Auf eine Entkoppelung zur Metall-UK und einen ausreichenden Entlüftungsquerschnitt von mindestens 50 cm²/m nach DIN 18516-1 ist zu achten.
Menge: 86,000 m

#### 01.03 Wärmedämmung

**01.03.0001 Fassaden-Wärmedämmung**
Fassaden-Wärmedämmung
Außenseitige nichtbrennbare Mineralfaserdämmung mit Platten nach DIN EN 13162, Typ WAB gemäß DIN 4108-10, einseitig schwarz vlieskaschiert, wasserabweisend und verrottungsfest, fachgerecht nach Vorschrift des Herstellers anbringen. Die Dämmplatten sind dicht gestoßen einzupressen und lückenlos zu montieren und mit Dämmstoffhaltern zu sichern. Durchführungen für Verankerungen sind sorgfältig zu verschließen.
Wärmeleitzahl: 0,35 W/(mK)
Dämmstoffdicke: 80 mm
Menge: 375,000 m²

**01.03.0002 Perimeterdämmung im Sockelbereich**
Perimeterdämmung im Sockelbereich, D=80 mm,
Wärmeleitzahl 0,35 W(mK)
Befestigung durch Kleben
Menge: 28,000 m2

**01.03.0003 Rückbau prov. Dämmung**
Provisorische Dämmung hinter den STB-Fertigteilen der Portale im Sturzbereich herausnehmen und entsorgen, Material Mineralwolle D 80 mm, Hohlröume aussaugen (Verunreinigungen durch Blattwerk etc.), Höhe Dämmstreifen ca. 30 cm, Folienschutz B ca. 40 cm entfernen.
Menge: 27,000 m

**01.03.0004 Dämmung Bereich Torportale Erschwerniszulage**
Erschwerniszulage für den Einbau der Dämmung im Zwischenraum Torportale (STB-Fertigteile) zur Außenwand, horizontal und vertikal, Streifenbreite ca. 30 cm, Hohlräume voll ausstopfen, auch im Bereich der Einbauteile der STB-Verankerungen.
Menge: 11,500 m2

#### 01.04 Fassadenbekleidung

**01.04.0001 Faserzement Fassadentafeln**
Faserzement Fassadentafeln mit mechanisch bearbeiteter Oberfläche
Die Fassade wird mit Faserzement Fassadentafeln ausgeführt mit einer mechanisch bearbeiteten unregelmäßigen Oberflächenstruktur, mit Allgemeinen Bauaufsichtlichen Zulassung bzw. Allgemeiner Bauartgenehmigung, Umweltproduktdeklaration (EPD) gemäß ISO 14025 und EN 15084.
Material:
farbig durchgefärbter, dampfgehärteter Faserzement aus natürlichen und umweltverträglichen Rohstoffen, nach EN 12467 mit CE Kennzeichnung
Standardformat mit Stanzkante:
3.070 mm x 1.240 mm
Nutzmaß nach Besäumung:
3.050 mm x 1.220 mm
Die Toleranzen innerhalb der Tafeln sind mit ± 1 mm zu beachten (Maße nach Besäumung). Die sichtbaren Tafelkanten sind nach dem Zuschnitt leicht zu brechen und bleiben ansonsten naturbelassen.
Tafeldicke: 10 mm
Klassifizierung des Brandverhaltens:
A2-s1, d0 (DIN EN 13501-1)
Es sind die Verlegerichtlinien des Herstellers der Faserzement Fassadentafeln zu beachten.
Es gilt die Einteilung auf den Zeichnungen, Verschnitt ist in den Einheitspreis einzukalkulieren.
Farbton grau nach Wahl des AN gemäß Herstellerkarte.

Produkt der Planung: Equitone "Lunara LA 20"

Angebotenes Fabrikat und Serie sind zwingend im Formular Bieterangabenverzeichnis einzutragen!
Menge: 375,000 m2

**01.04.0002 Universal-Nietbefestigung von Faserzement Fassadentafeln 10mm Oberfläche mechanisch bearbeitet**
Universal-Nietbefestigung von Faserzement Fassadentafeln 10mm Oberfläche mechanisch bearbeitet
Faserzement Fassadentafeln, Tafeldicke 10 mm, Oberfläche mechanisch bearbeitet, auf beschriebener Metall-Unterkonstruktion, in Zuschnitten nach örtlichem Aufmaß gemäß Angabe der Bauleitung bzw. Fassadenverlegeplänen. Die Tafelkanten sind vorder- und rückseitig leicht zu brechen.
Die Fassadentafeln sind mit dem Spezialbohrer für Faserzement Ø 11 mm, die Tragprofile mit der Bohrlehre 4,1 mm vorzubohren. Die Tafeln sind mit dem systemzugelassenen Universal-Niet zu befestigen. Pro Tafel sind zwei Festpunkte mit Universal-Niet Festpunkthülse 10 rot vorzusehen. Zwischen Tafel und Unterkonstruktion ist der, durch die ETA festgelegte, systemzugelassene Schaumstoffstreifen 6 mm x 9 mm zu verlegen.
Durch die Montage mit dem Universal-Niet in Verbindung mit dem systemzugelassenen Schaumstoffband wird eine Verbesserung des Schallschutzes erreicht und zusätzlich ein Abzeichnen der Unterkonstruktion durch auftretendes Kondensat und daraus resultierender Verschmutzung auf den Fassadentafeln reduziert.
Zum Befestigen ist der Universal-Niet 4x20-K15 mit farbig lackiertem Kopf nach Einbauvorschrift zu verwenden. Die Nieten werden mit der dazugehörigen Nietsetzlehre gesetzt und müssen zentrisch im Bohrloch sitzen. Befestigen der Tafeln unter Spannung ist unzulässig.
Offene Fugen sind in einer Breite von 8 mm - 12 mm, empfohlen 10 mm, auszuführen. Auf eine ausreichende Hinterlüftung ist zu achten (DIN 18516-1).
Menge: 375,000 m²

**01.04.0003 Ausschnitte für Nistkästen**
Ausschnitt herstellen und Einbau von Fledermaus-Nistkästen,
Die Einsätze werden bauseits zur Verfügung gestellt.
Hersteller: Fa. Schwegler Art. Nr. 3 FE 790
Menge: 5,000 St

**01.04.0004 Ausschnitt für Medienschrank**
Ausschnitt für Medienschrank herstellen (Kemper-Tresor), Abmessungen B/H ca. 50/50 cm, inkl. Auswechselung der Unterkonstruktion, umlaufende Anschlussprofile und Vorkehrung gegen Eindringen von Schlagregen.
Menge: 1,000 St

**01.04.0005 Ausschnitt rund 50-100 mm**
Ausschnitt rund herstellen, D 50 bis 100 mm
Menge: 2,000 St

**01.04.0006 Ausschnitt rund 100-150 mm**
Ausschnitt rund herstellen, D über 100 bis 150 mm
Menge: 2,000 St

**01.04.0007 Tafeln mit Lüftungsschlitzen als Zulage**
Tafeln mit Lüftungsschlitzen als Zulage
Anordnung der Schlitze horizontal, sauber aus den Fassadentafeln ausgefräst mittels sog. Konturfräsung, Breite der Schlitze ca. 20 mm, Breite der Stege ca. 20 mm. Abrechnung nach Fläche der Fassadentafeln.
Menge: 2,000 m2

**01.04.0008 Schutznetz aus Nylongewebe**
Schutznetz aus Nylongewebe,
vollflächig auf der Rückseite der Fassadentafeln der Pos. 01.04.0007 aufgebracht, Farbe: schwarz.
Menge: 2,000 m2

**01.04.0009 Gebäudeecken 90°**
Gebäudeecken 90°
mittels integriertem Aluprofil, Ansichtsbreite 8-10 mm, pulverbeschichtet RAL 9007
Menge: 24,000 m

**01.04.0010 Bekleidung der Wandsockelflächen mit Faserzement Fassadentafeln**
Bekleidung der Wandsockelflächen mit Faserzement Fassadentafeln
Bekleidung des Wandsockels mit Tafelstreifen aus 10 mm dicken Faserzement Fassadentafeln. Wahlweise leicht körnig oder glatt, matt mit permanentem Graffitischutz
Höhe des Wandsockels: gesamt ca. 50 cm, sichtbar über Hofniveau ca. 25 cm
Vorgesehener Farbton: betongrau aus der Farbkollektion des Tafelherstellers.
Befestigung erfolgt durch Verklebung mit einem geeigneten Klebesystem auf die beschriebene Perimeterdämmung. Die Vertikalfugen sind mit einem EPDM-Fugenband zu hinterlegen.
Längen der Tafeln abgestimmt auf das Fassadenraster.
Menge: 28,000 m²

**01.04.0011 Verschraubung als Zulage**
Verschraubung als Zulage zu Pos.01.04.0010,
Schraubenköpfe im Farbton der Plattenoberseite, Abstand nach stat. Erfordernissen. Anordnung passend zum Fassadenraster.
Menge: 28,000 m2

**01.04.0012 Gerüstanker für verdeckten Einbau**
Gerüstanker für verdeckten Einbau
in vorbeschriebene Fassadenkonstruktion.
Material: Edelstahl A4
Anordnung im Bereich der Horizontalfugen der Fassadenplatten, angepasst auf die Konstruktionstiefe der Fassade, Anzahl nach stat. Erfordernissen gem. Systemstatik des Herstellers (Annahme: alle ca. 10 m² einen Anker).
Verschraubung in Stahlbetonwand D = 25 cm nach Herstellervorschrift.
Leistung komplett mit Einsteckankern.
Menge: 50,000 St

**01.04.0013 Statischer Nachweis Gerüstanker, Ankerplan**
Statischer Nachweis Gerüstanker, Ankerplan
Im Zuge der Fassadenplanung erstellen und zur Freigabe vorlegen.
Menge: 1,000 psch

**01.04.0014 Abdichtung Fassadenübergang Torportale**
Abdichtung Fassadenübergang Torpaneele, mittels Kunststoff-Abdichtungsbahn, Dicke 1,5 mm, Abwicklung ca.250 mm, Befestigung am Baukörper (Betonelemente) durch Kleben und Verschweißung der Stöße, inkl. erf. Überlappungen, Einbausituation: ca. 5,50 m über Hofniveau.
Menge: 27,000 m

**01.04.0015 Wetterschutzbank**
Wetterschutzbank aus gekantetem Aluminiumblech, Dicke 2 mm, Einzellängen ca. 2,50 m, abgestimmt auf das Raster der Torportale, 4 Kantungen (mit Wassernase), Abwicklung ca. 250 mm, inkl. Stoßverbinder und Endkappen, Oberfläche pulverbeschichtet im Farbton der Sektionaltore RAL 9007 graualuminium, verdeckte Befestigung mit Metallwinkeln.
Einschl. Zuluftgitter (verdeckt) zur Hinterlüftung der Fassade.
Einbausituation: ca. 5,50 m über Hofniveau (über Torportalen)
Menge: 27,000 m

**01.04.0016 Anschlüsse an angrenzende Bauteile**
Anschlüsse an angrenzende Bauteile, mit Winkelprofil (Schattenfuge), pulverbeschichtet RAL 9007, Anschlüsse an Stahlbetonbauteile (Torportale, Betonwände), WDVS-Fassade, Türanlagen
Menge: 45,000 m

#### 01.05 Fassadenleiter

**01.05.0001 Steigleiter**
Steigleiter mit Rückenschutz nach DIN 18799, Material Edelstahl/Aluminium, Befestigungsuntergrund Stahlbeton, Fassadenaufbau 130 mm, Anzahl der Halter nach stat. Erfordernissen, einschl. sämtl. Ausschnitte (Durchdringungspunkte) durch Faserzement Fassadenplatten, Höhendifferenz von Dachfläche zu Dachfläche ca. 3 m, inkl. Ausstiegshilfe (Holme) beidseits.
Zeichnung: Skizze Steigleiter, Ansichten
Menge: 1,000 St

**01.05.0002 Übersteigpodest**
Übersteigpodest mit Anschluss an Steigleiter, Material Edelstahl/Aluminium,
Ausführung wie folgt:
Laufpodest, Oberfläche Tränenblech, Anschluss an Steigleiter, Aufstellfläche auf Dachfläche (Gründach) mit entspr. Aufstellfüßen, beidseitiges Geländer, im Bereich des Übergangspodestes (Breite der Attikaabdeckung ca. 50 cm)
Menge: 1,000 St

**01.05.0003 Zusatzgeländer**
Zusatzgeländer parallel zur Attika (zweiseitig), mit Anschluss an vorbeschriebenes Podestgeländer, Aufstand auf Dachfläche (Gründach) mit lastverteilenden Füßen. Breite der Schutzgeländer nach gültigen Arbeitsschutzvorschriften.
Menge: 1,000 psch

#### 01.06 Regiearbeiten

*Hinweis: Regiearbeiten*
Regiearbeiten

Mit der Unterschrift unter dem Angebot erklärt der
Bieter, daß die nachfolgend angebotenen Stundenlohnverrechnungssätze unter Benutzung der preisrechtlichen
Vorschriften ermittelt wurden und unabhängig von der
Anzahl der anzurechnenden Lohnstunden gelten.
Mit den Stundenlohnverrechnungssätzen sind die Baustellenlohn- und Gehaltskosten, Beiträge zu den Sozialversicherern, Zuschlag für Vermögensbildung, Gemeinkosten und evtl. Erschwerniszuschläge abgegolten.
Die nachfolgenden Stundenlohnarbeiten sind für unvorhergesehene Arbeiten, welche nicht im Leistungsverzeichnis erfaßt sind. Sie dürfen nur mit ausdrücklicher Genehmigung der Bauleitung ausgeführt werden.
Meister- bzw. Vorarbeiterstunden werden als
Facharbeiterstunden abgerechnet:

**01.06.0001 Facharbeiter**
Menge: 5,000 h

**01.06.0002 Helfer**
Menge: 5,000 h

USt %: 19,00
